# Rathaus Nebengebäude Lingen Ems
Angebotsaufforderung (GAEB 90, DA83)
DV-Nummer: 22-046
Währung: EUR
Auftraggeber: Stadt Lingen Ems, Elisabeth.Str. 14-16, 49808 Lingen,

## LV 370 Schlosserarbeiten Stahltreppenanl
Datum: 16.10.26

*Hinweis*
Allgemeine Baubeschreibung

Projekt:
Umbau, Teilabbruch und Sanierung Rathausnebengebäude
in Lingen (Ems)

Bauherr:

Stadt Lingen (Ems)
Elisabethstraße 14-16
49808 Lingen

*Hinweis*
über

Schlosserarbeiten Stahltreppenanlage

Bauvorhaben:
Umbau, Teilabbruch und Sanierung Rathausnebengebäude
in Lingen (Ems)

Bauadresse:

Elisabethstraße 20
49808 Lingen (Ems)

Bauherr:

Stadt Lingen (Ems)
Elisabethstraße 14-16

*Hinweis*
Vorbemerkungen:
Verantwortlicher Bauherr für die Gesamtmaßnahme ist:
die Stadt Lingen (Ems).

Vereinfachte Schreibweise:
AG = Auftraggeber
AN = Auftragnehmer
BL = Bauleitung
FP = Fachplanung / Gutachter
SiGeKo = Sicherheits- und Gesundheitsschutzkoordinator

Leistungsbeschreibung:
Die hier ausgeschriebenen Leistungen sind in folgenden
Geschossen durchzuführen: EG / 1.OG / DG, Geb, ehem.
Ärztehaus

Bei den auszuführenden Arbeiten handelt es sich sowohl
um die
Herstellung und Montage von einer
Stahltreppenkonstruktion
bestehend aus Stahlblechen, Flachstählen, Stahlträger
als
Gesamtkonstruktion. Auflagerpunkte im Mauerwerk werden
bauseits nach Rücksprache mit dem Rohbauer erstellt und
verschlossen. Einbindende Träger im Mauerwerk, innen
und
außen sind gegen Korrosion mittels geeignetem Anstrich
zu
versehen.

Aufgabenstellung Allgemein:
Im Rathausnebengebäude, Elisabethstraße 20, 49808
Lingen
stehen umfangreiche Umbau- Teilabbruch und
Sanierungsmaßnahmen an
Die vorhandenen Gebäudeteile sollen durch umfangreiche
Maßnahmen dem gesetzlichen Standard entsprechend,
ertüchtigt werden. Das erfordert einen behutsamen
Umgang mit
der bestehenden Bausubstanz während der
Schlosserarbeiten
im Allgemeinen. Bestehende Bauteile sind dahingehend zu
schützen, dass diese Gefahr- und bedenkenlos im Zuge
der
Sanierung weitergenutzt werden können. Erforderliche
Schutzmaßnahmen sind durch den AN zu ergreifen und
sind,
wenn nicht gesondert ausgeschrieben, in die
betreffenden
Positionen einzukalkulieren.

Bestandsbeschreibung:
Das Gebäude liegt unmittelbar in der Innenstadt
Lingens. Die
Zuwegung erfolgt über eine verkehrsberuhigte Straße,
der
Elisabethstraße. Das Bauvorhaben grenzt unmittelbar an
diese
an.
Im rückwärtigen Bereich finden sich Parkplätze für die
Mitarbeitenden der Stadtverwaltung Lingens. In diesem
Bereich
ist die Baustelleneinrichtungsfläche vorgesehen.
Auf dem gesamten Gelände und dessen Umfeld ist daher
Schritttempo und unter besonderer Vorsicht und
Aufmerksamkeit zu fahren. Das rückwärtige Gelände darf
nur
nach Absprache mit der Bauleitung befahren werden.
Lagerflächen für Baustoffe, Container etc. sind mit
dem AG/BL
gem.  Baustelleneinrichtungsplan festzulegen. Die
Flächen sind
nach Fertigstellung der Arbeiten wieder in den
Urzustand zu
versetzen. Die Vergütung erfolgt in gesonderten
Positionen.

Das zu sanierende Gebäude setzt sich aus zwei
Gebäudeteilen zusammen:

Gebäudeteil 1, rechts: Ehem. Ärztehaus, Baujahr 1950
Innere Umbauten im Gebäudeteil 1, des ehemaligen
Ärztehauses haben zwischenzeitlich vermehrt
stattgefunden um
den entsprechenden Nutzungsanforderungen (Bsp.
Teilflächen
der ehemaligen Bibliothek, Büroräume) gerecht zu
werden.

Gebäudeteil 2, links: Ehem. Stadtbibliothek, Baujahr
1962
Aufwändige Bestandsuntersuchungen des Gebäudeteils 2,
der
ehemaligen Stadtbibliothek haben ergeben, dass eine
wirtschaftliche Ertüchtigung des Bestandes in Gänze
nicht
gegeben ist. Der Auftraggeber beabsichtigt daher einen
querschnittsgleichen Wiederaufbau an gleicher Stelle.
Dazu
wurde im Vorfeld der Gebäudeteil 2 bis auf die OK-
Bestandssohle zurückgebaut.

Zukünftige Nutzung:
Die im Folgenden beschriebene Nutzung zeigt die
wichtigsten
Baumaßnahmen an: Eine Übersicht aller Maßnahmen sind
den
beiliegenden Plänen zu entnehmen.
Bei dem Gesamtprojekt handelt es sich um eine
Fördermaßnahme.
Durch die Wiederbelebung des Gebäudes soll das
umliegende
Stadtquartier aufgewertet werden.

Geb.Teil 1 Ärztehaus:
Die für ihre Erbauungszeit typische Lochfassade des
Ärztehauses mit Sprossenfenstern und Sandsteinbänken
soll
behutsam saniert werden. Dazu wird u.a. das
Verblendmauerwerk neu verfugt, die Fensteranlagen und
Gauben, erneuert.
Im Inneren werden die verschiedenen Treppenanlagen in
einem
zentralen Treppenhaus zusammengelegt. Neue Treppenläufe
aus Stahl bilden ein zentrales Gestaltungselement.
Diverse Ein- und Umbauten, inkl. Rück- und Einbau,
statische
Ertüchtigungen ermöglichen neue Raumabschnitte für
zeitgemäße Büronutzungen.

Geb.Teil 2 Bibliothek:
Die Maßnahmen im Geb.2 Bibliothek sind deutlich
umfangreicher. Das neu zu errichtende Gebäude wird auf
der
Bestandssohle errichtet. Dazu sind ca. 40 Bohrpfähle
zur
statischen Ertüchtigung zu setzten. Konstruktiv
handelt es sich
hierbei um einen Stahlbetonbau mit Kerndämmung und
Klinkerfassade. Das neu errichtende Dach übernimmt die
Form
des Bestandsdaches des Ärztehauses.
Wichtigstes Förderkriterium ist die Schaffung eines
barrierefreien Eingangs als direkter Zugang zum
Verwaltungsgebäude, sowie der Einbau eines
Plattformlifts. zur
barrierefreien Erschließung der Verwaltungsgeschosse
beider
Gebäudeteile. Besprechungsräume die u.a. auch von
Extern
genutzt werden, sowie ein neu zu errichtendes
notwendiges
Treppenhaus ergänzen das Raumprogramm.
Die Klinkerfassade greift die Proportionen,
Höhenbezüge des
Geb-Teil1 Ärztehaus auf und bildet einen neuen
eigenständigen
Gebäudeabschluss mit markanter Eingangsgeste.

Schadstoffbelastungen / Schadstoffsanierung:
Im Rahmen vorlaufender gutachterlicher
Schadstofferkundungen wurden unterschiedliche
Bauschadstoffe identifiziert.
Eine umfangreiche Schadstoffsanierung wurde im Vorfeld
in
beiden Gebäudeteilen durchgeführt.
Schadstoffe, die unter Schwarzbereichbedingungen
fallen sind
vollständig aus dem Gebäudeinneren entfernt worden.
Freimessungen liegen entsprechend vor.
Weiterführende Details zur Schadstoffbelastung sind den
beiliegenden Gutachten der Dr. Lüpkes GbR. zu
entnehmen.

Anmerkungen Statik:
Grundsätzlich sind alle Maßnahmen zu ergreifen, die der
Verhinderung von Beschädigungen an dem Gebäude (Geb.
Teil
1) dienen. Daher wird ein erschütterungsarmer Rückbau,
sowie
ein erschütterungsarmes Arbeiten im Allgemeinen
vorausgesetzt. Dazu ist bei allen Arbeiten kleines
Gerät zu
verwenden. In Bereichen von statisch besonders
sensiblen
Bauteilen (Bsp.: Geb.-Teil Ärztehaus: BT
Hohlziegeldecken,
Decke ü. EG, ü. OG,) ist besondere Vorsicht walten zu
lassen
um statische Beschädigungen auszuschließen. Die
Verfahren
sind vor Ausführung dem AG mitzuteilen und sich von der
FP-Statik freigeben zu lassen.
Der Mehraufwand ist in die nachfolgenden Positionen
einzukalkulieren. Eine gesonderte Vergütung erfolgt
nicht.
Während der gesamten Baumaßnahmen muss das gesamte
Gebäude ständig im Blick behalten werden um bei
Beeinflussung durch die Baumaßnahmen sofort eingreifen
zu
können. Bei eintretenden Veränderungen an dem Gebäude
ist
umgehend der AG/BL/Statiker zu verständigen. Die in den
beiliegenden Fachplanungen/Gutachten aufgeführten
Inhalte
sind zwingend zu beachten und einzuhalten. Sie sind
Bestandteil der Ausschreibung und Vertragsbedingung.

Besonderer Hinweis:
Bohrungen in der Hohlziegeldecke dürfen nur in
Abstimmung mit dem Statiker ausgeführt werden, sofern
diese nicht gesondert in den Ausführungsplänen
angegeben sind.
Um eine Beschädigungen möglichst zu vermeiden, sind
Bohrungen immer von unten nach oben herzustellen.
Das Bohren durch die Fugen ist nicht zulässig.

BE.-Fläche:
Die BE-Fläche befindet sich im rückwärtigen Bereich
zwischen
Rathausnebengebäude und dem Hauptgebäude (s. Lageplan
gem. Anlage).
Im Bereich der Entsorgungscontainer/Lagerflächen ist
der
Fluchtweg dauerhaft freizuhalten. Gleiches gilt für die
Feuerwehrzufahrt sowie die benötigten Aufstellflächen.
Verbleibende Parkflächen für die Mitarbeitenden des
Rathauses
(Hauptgebäudes) sind dauerhaft freizuhalten und die
Zufahrten
stets zu gewährleisten.
Die Zufahrt zum Innenhof erfolgt über die
verkehrsberuhigte
Elisabethstraße und ist dauerhaft durch eine
Schrankenanlage
begrenzt. (Lichte Durchfahrtsbreite beachten!).
Entsprechender,
Mehraufwand/Erschwerniszulagen etc., die durch zuvor
beschriebene Restriktionen entstehen können, sind in
die
jeweiligen Positionen (An- und Abtransport BE,
Abtransport aller
Abfälle, Dimensionierung Baugeräte, etc.) voll mit
einzukalkulieren und werden nicht gesondert vergütet.
Aufgrund der beschränkten Zufahrt sind nach
Rücksprache mit
dem AG/BL AN Parkplätze sperren zu lassen. Die
Beantragung
der Parkplatzsperrung erfolgt bauseits.
Aufstellort der benötigen Container / Lagerflächen
sind in
Absprache mit dem AG/BL örtlich im Vorfeld
festzulegen. Eine
Zeichnung inkl. benötigter Containeraufstell- und
Lagerflächen,
Zufahren, Fluchtwege, Feuerwehrzufahrten inkl.
Aufstellflächen
etc. hat der AN im Rahmen der Leistung
Baustelleneinrichtung
anzufertigen und dem AG/BL zur Freigabe und Abstimmung
zur
Verfügung zu stellen.

Für die Leistungen dieses Gewerkes gilt die VOB.

*Hinweis*
Vorbemerkung zum Sicherheits- und Gesundheitsschutz
auf der Baustelle

Arbeitssicherheit:
Sicherheits- und Arbeitsbereiche sind weiträumig
abzusichern
und mit der Bauleitung abzustimmen. Entsprechend des
Arbeitsschutzgesetzes § 19 vom 7. August 1996 gilt für
die
Baustelle und alle Arbeiten die "Verordnung über
Sicherheit und
Gesundheitsschutz auf Baustellen"
(Baustellenverordnung) in
der letzten gültigen Fassung. Vom Auftraggeber wird
deshalb
ein Fachingenieur als "Sicherheitskoordinator"
eingesetzt,
welcher die Durchführung und Überwachung der
vorbeschriebenen Verordnung ausführt. Er ist im Rahmen
seines Auftrages auf der Baustelle gegenüber allen
Beteiligten
weisungsberechtigt. Der Auftragnehmer hat alle im
Zusammenhang mit dieser Verordnung erforderlichen
Maßnahmen durchzuführen und die Weisungen des
Koordinators zu befolgen. Eventuell entstehende Kosten
hierfür
werden nicht gesondert vergütet.
Allgemeine Sicherheitsanweisungen:
Die folgenden Vorschriften sind bei der Arbeit
einzuhalten:
- die Berufsgenossenschaftlichen Vorschriften
(Unfallverhütungsvorschriften) für Sicherheit und
Gesundheit bei
der Arbeit, - Berufsgenossenschaftlichen Regeln für
Sicherheit
und Gesundheit bei der Arbeit, - die
Berufsgenossenschaftlichen Informationen für
Sicherheit und
Gesundheit bei der Arbeit, - die Verordnung über
Arbeitsstätten
(ArbStättV), - die Arbeitsstättenrichtlinien.
Die Gefährdungsbeurteilung gemäß Arbeitsschutzgesetz
(§§ 5
und 6) ist vor den Tätigkeiten auf der Baustelle
vorzulegen.
Die auf der Baustelle eingesetzten Mitarbeiter (auch
Mitarbeiter
von Subunternehmen) sind mindestens 1x jährlich
entsprechend den ausgeführten Tätigkeiten zu
unterweisen (§ 4
UVV Grundsätze der Prävention (BGV A1)). Diese
Unterweisung ist aktenkundig zu machen und dem
Sicherheitskoordinator auf Nachfrage vorzulegen.
Von jeder auf der Baustelle tätigen Firma muss
mindestens eine
deutschsprachige Aufsichtsperson auf der Baustelle
vorhanden
sein.
Auf der Baustelle herrscht Alkohol- und
Rauschmittelverbot.
Das Mitführen von Explosionsstoffen sowie Waffen und
Munition im Sinne des Waffengesetzes ist untersagt.
Der Unternehmer hat folgende Voraussetzungen für die
Organisation der Ersten-Hilfe bereitzustellen:
- Meldeeinrichtung, über die Hilfe herbeigerufen
werden kann
(Telefon, Handy, u.a.) - Erste-Hilfe-Material
(Verbandskästen) -
Ersthelfer, je nach Beschäftigtenzahl (§ 26 Grundsätze
der
Prävention BGV A1)

*Hinweis*
Im Leistungsverzeichnis können folgende
Abrechnungseinheiten zur Anwendung
kommen:
h = Stunde,
d = Tag,
Wo = Woche,
Mt = Monat,
a = Jahr,
cm = Zentimeter,
cm2 = Quadratzentimeter,
m = Meter,
m2 = Quadratmeter,
m3 = Kubikmeter,
l = Liter,
St = Stück,
kg = Kilogramm,
t = Tonne,
mh = Meter x Stunde,
md = Meter x Tag,
mWo = Meter x Woche,
mMt = Meter x Monat,
ma = Meter x Jahr,
m2d = Quadratmeter x Tag,
m2Wo = Quadratmeter x Woche,
m2Mt = Quadratmeter x Monat,
m3d = Kubikmeter x Tag,
m3Wo = Kubikmeter x Woche,
m3Mt = Kubikmeter x Monat,
Sth = Stück x Stunde,
Std = Stück x Tag,
StWo = Stück x Woche,
StMt = Stück x Monat,
td = Tonne x Tag,
tWo = Tonne x Woche,
tMt = Tonne x Monat.

### Titel 01 Vereinfachte Baustelleneinrichtung

*Hinweis*
- Der Auftragnehmer bestätigt, sich vor Angebotsabgabe
und
Arbeitsbeginn ein Bild von der Lage, den örtlichen
Gegebenheiten und der Art des Bauvorhabens an Ort und Stelle
gemacht zu haben.

- Die Ausführung der Arbeiten erfolgt auf Gefahr des
Auftragnehmers.

- Der Auftragnehmer ist verpflichtet, während der
Dauer seiner
Arbeiten alle Gerüst benutzungssicher im Sinne der
Unfallverhütungsvorschriften vorzuhalten.

- Nach Fertigstellung der Arbeiten ist der bei den
Arbeiten
angefallene Schutt (Mörtelreste, Papiersäcke, Eimer
und dgl.)
im und um den Bau herum sauber aufzunehmen und
entsprechend der geltenden Vorschriften abzufahren.
Bei nicht
einwandfreier Beseitigung des Schutts durch den
Auftragnehmer behält sich die Bauleitung vor, eine Fremdfirma
mit
den Reinigungsarbeiten zu beauftragen. In diesem Fall
wird
der Auftragnehmer mit den Kosten belastet.

- Sämtliche Arbeiten verstehen sich einschl. Lieferung
aller
erforderlichen Materialien und der erforderlichen
Nebenleistungen, sofern nicht im Leistungsverzeichnis anders
vermerkt.

**01.1 Einrichten, Vorhalten und Räumen der Baustelleneinrichtung**
Baustelleneinrichtung herstellen und während der
gesamten
Bauzeit, für sämtliche in der Leistungsbeschreibung
aufgeführten Leistungen, vorhalten, einschl. der
erfoderlichen
Geräte, Werkzeuge, Arbeitsbühnen und sonstige
Betriebsmittel,
die zur vertragsmäßigen Durchführung der Bauleistungen
erforderlich sind, auf die Baustelle bringen,
bereitstellen und
betr. unterhalten.
Inkl. Abräumen der Baustelle usw. sowie die
Beseitigung aller
anfallenden Abfälle und Verpackungen einschließlich
aller evtl.
anfallenden Gebühren und Entsorgungskosten.

Die Position der Baustelleneinrichtung ist mit der
Bauleitung
abzustimmen.

Krangestellung / Baukran incl. Kranführer steht, in
Absprache
mit dem Rohbauunternehmen, für die Montage / Kranhübe,
zur
Verfügung. Anfallende Kosten sind eigenverantwortlich
mit dem
Unternehmer abzustimmen und zu vergüten.

Inkl. aller weiteren notwendigen Leistungen, die aus
den
Unterlagen des Tragwerksplaners ersichtlich sind,
sowie den
Leistungen die aus anderen Ausführungsunterlagen gemäß
Anlagenverzeichnis erkennbar sind.

Es gelten die Vorschriften der Bauberufsgenossenschaft.

Einzukalkulieren sind :
- Führen Bautagebuch
- Übernahme Verantwortung gem LBO
- Übernahme von ggf. erf. Prüfgebühren o.ä.
- Wiederherstellen des ursprünglichen Zustandes von
benutzten
  Einrichtungen, Abstellflächen auf Grundstücken etc.
- Material- und Personalcontainer
- Säubern der Baustelle
- Sichern der Baustelle

Die Baustelleinrichtung wird einmalig vergütet auch
wenn es
u.a. zu kurzeitigen Arbeitsunterbrechungen kommt.

Vorhaltezeit für den Zeitraum der auszuführenden
Arbeiten
gem. folgender Leistungsbeschreibung.
Menge: 1,000 Stck

### Titel 02 Schlosserarbeiten

*Hinweis*
Siehe ergänzend Planung:

Korrosionschutzklasse:
C1  nach der Norm DIN EN ISO 12944
Alle Stahlbauteile sind mindestens dieser
Korrosionsschutzklasse vorzubehandeln.

Oberfläche:
Grundieren der gesamten Konstruktion für die
nachträgliche
Lackierung (F30 Qualität) durch den Maler.

Hinweis Arbeitsunterbrechung:
Bauteile, Bauteilflächen, die nach dem Einbau nicht
mehr durch
den Maler lackiert (F30 Qualität) werden können, sind
vor
Einbau zuvor durch den Maler in F30-Qualität zu
lackieren! Die
Bauteile sind dahingehend für den Maler vorzubereiten
und die
Arbeiten mit Fremdgewerk Maler selbstständig zu
koordinieren.
Der Mehraufwand ist einzukalkulieren!

Montage:
Die Befestigung der  Stahltreppenkonstruktion erfolgt
u.a.
an bauseits einbebauten
Stahlträgern/Stützen/Quadratrohren
(Auflagerpunkt zum Bestand) mit bauaufsichtlich
zugelassenen
Verbindungsmittel gem Statik.. Erforderliche Bohrungen
Kleinteile etc. sind in die Preise einzukalkulieren.
incl. Lieferung und Montage.

Hinweis zum Bestand / Erschwernis:
Vor Erstellung der W+M Planung ist der betreffende
Bestand in
der Geometrie mit denjeweiligen Geschosshöhen örtlich
aufzumessen und die Planung entsprechend anzupassen.
Die
gesetzlich einzuhaltenden Lichten Höhen/Breiten, max.
Steigungsverhältnisse sind zwingend einzuhalten. Bei
Abweichungen ist die BL umgehend schriftlich zu
informieren.

Aufgrund der Bestandssituation ist die
Stahltreppenanlage
segmentiert anzuliefern und örtlich zusammenzusetzen
und
final zu montieren. Erforderliche
Arbeitsschritte/Mehraufwendungen wie z.b. das örtliche
schweißen, nachschliefen grundieren, Aufbringen eines
Korrosionschutzes ist in die nachfolgende Position
einzukalkulieren

Während der Montage sind Fremgewerke (Rohbau) zur
Herstellung von Auflagern / Druckpolstern notwendig.
Erhöhter
Koordinierungsaufwand, ggf. Arbeitsunterbrechungen sind
unvermeidbar

Hinweis zur Ausführungsqualität:
Der AG legt größten Wert auf die saubere und
sorgfältige
Ausführung der Schlosserarbeiten. Die erf.
Schweißnähte sind
besonders sauber abzuschleifen und zu glätten.
Grundierungen
sind sorgfältig aufzutragen ggf. nachzuschleifen und
nachzustreichen, so dass der finale Brandschutzanstrich
(bauseits) ohne weitere Nachbehandlung aufgetragen
werden
kann! Der zusätzlich Zeitaufwand ist unbedingt
einzukalkulieren
und wird nicht gesondert vergütet!  Eingebaut werden
nur
Elemente die vorher durch die Bauleitung /
Auftraggeber zur
Montage freigegeben sind.

Alle zuvor genannten
Arbeiten/Mehraufwendungen/Erschwernisse sind in die
nachfolgenden Positionen einzukalkulieren und werden
nicht
gesondert vergütet.

**02.1 Stahltreppenkonstruktion, gewendelt, Bestandsgebauteil Ärztehaus**
Stahltreppenkonstruktion, gewendelt, bestehend aus
Stahlblechen, Flachstählen, Stahlträger als
Gesamtkonstruktion.

Einbauort:
EG- 1.OG, 18 Stg. x ca. 18,56cm x 26cm
1.OG - DG, 16 Stg. ca. 18,87cm x 26cm

Treppenstufen:
Die Treppenstufen werden als Faltwerk bestehend aus
Setz-
und Auftrittstufen miteinander durchgehend verschweißt.
Die Setz- und Auftrittstufen werden umlaufend an die
Treppenwangen verschweißt.

Gewählte Blechstärken:
Setzstufe: t=12mm
Auftrittsstufe: t=12mm

Treppenstufen gesamt: 34Stck.

Belag:
Holz, Eiche, massiv d=5cm für Sitz und Trittstufen
mittels zugelassener Verbindungsmittel mit
Stahltreppenstufen
nicht sichtbar verbinden.

Die Oberfläche des Holzes ist durch geeignte Verfahren
(Bsp.
mechanische Bearbeitung wie das Herausbürsten der
feinen
Holzanteile, nachträgliches Ölen/
Anti-Rutschbeschichtung
geeignet für Holzböden (Holzoptik muss dabei erhalten
bleiben!)) zu behandeln, so dass mindestens die
Rutschhemmung (R10) nachweislich erreicht wird!

Die Stufenvorderkanten sind entsprechend mit einem
eingefäßten Treppenkantenprofil aus Gummi mit einer
dauerhaften  Kontrastmarkierung
(Leuchtdichtekonstrast k =
min 04-05) auszuführen.

Vor Ausführung ist ein Muster der Bauleitung / AG
vorzulegen
und schrichtlich freigeben zu lassen.

Treppenstufen gesamt: 34Stck.

Treppenwange - Innenseite:
Die Treppenwange wird als geschlossenes Blech
vorgesehen.
Zur Aussteifung wird am oberen Rand ein durchlaufendes
Querblech durchgehend angeschweißt.
Im oberen Bereich wird das Blech an die Stahlstützen
geschweißt.

Blechstärken: t=12mm
Blechhöhe: h= min. 1,0m über Setzstufe
Die Treppenwange wird über angeschweißte Konsolen auf
Querträgern gelagert.

Länge ca. 10m, Höhe ca. 1,25

Handlauf auf Treppen- Innenseite:
Handlauf bestehd aus Rundrohr d=35mm, mittels
Abstandshalter auf durchlaufendes Blech= 12mm der
Treppen-Innenseite nicht sichtbar befestigt.
Die Handläufe mind. 30cm über den An- und Austritt
waagerecht weiterführen und den Abschluss nach unten
bzw.
zur Seite führen. Der Mehraufwand ist einzukalkulieren
und wird
nicht gesondert vergütet.

Die Blechstärken und die Konstruktion sind konstruktiv
gewählt.
Die genaue Ausführung erfolgt nach Angabe des
ausführenden
Stahlbauers.

Länge ca. 10m

Treppenwange - Wandseite:
Die Treppenwange wird als geschlossenes Blech
vorgesehen.
Blechstärken: t=12mm
Blechhöhe: h=0,18m
Die Treppenwange wird über angeschweißte Konsolen auf
Querträgern gelagert.

Die Blechstärken und die Konstruktion sind konstruktiv
gewählt.
Die genaue Ausführung erfolgt nach Angabe des
ausführenden
Stahlbauers.

Länge ca. 12,50m, Höhe ca. 0,25m

Brüstungsgeländer (OG / DG):
Die Vergütung der Brüstungsbleche erfolgt in der
nachstehenden Position

Die Ausführung erfolgt in Anlehnung der Konstruktion
"Treppenwange-Innenseite"
Das Brüstungsblech ist direkt an die Stahlstützen
mittels
Halterungsbleche anzuschließen, so dass nur die
Stahlstützen
belastet werden.
Die Geschossdecken dürfen nicht aus dem Brüstungsblech
belastet werden.
Das Brüstungsblech soll radial um die Stützen geführt
werden.
Erforderliche Zulagen für Biegungen sind
einzukalkulieren und
werden nicht gesondert vergütet.

Länge ca. 10m, Höhe bis ca. 1.25m

Konsolen:
Konsolen werden an die Treppenwange geschweißt. Sie
diesen
als Auflagerpunkte der Treppenwangen auf den QRO 90x5
als
Querträgerkonstruktion, die sowohl an den bauseits
gestellten
Stahlstützen, sowie in der Treppenhauswand auf
Druckpoltern
auflagern.

Mengen sind der Statik zu entnehmen.

Konstruktion ist konstruktiv gewählt. Die genaue
Ausführung
erfolgt nach Angabe des ausführenden Stahlbauers.

Seitlicher Handlauf Wandseite
Handlauf bestehd aus Rundrohr d=35mm, mittels
Abstandshalter seitlich an die vorhandenen MW-Wände
mittels
geeigneter, zugelassener Verbindungsmittel.
Die Handläufe mind. 30cm über den An- und Austritt
waagerecht weiterführen und den Abschluss nach unten
bzw.
zur Seite führen. Der Mehraufwand ist einzukalkulieren
und wird
nicht gesondert vergütet.
Handlauf: Rundrohr, d=35mm inkl,  Abstandshalter,
Befestigungsplatten. Grundieren für die nachträgliche
Lackierung durch den Maler.

Länge ca. 14m

Aller erforderlichen Übergänge und deren Bearbeitungen,
Schweißarbeiten, Schleifarbeiten, Grundierungsarbeiten
(auch
örtlich!), Verbindungsmittel, Bleche, Konsolen,
Kleinteile,
Bohrungen etc.sowie Biegungen, Schnitte etc.  sind in
die
Preise einzukalkulieren.

Incl. Lieferung und Montage als fix und fertige
Leistung
Menge: 1,000 psch

**02.2 Brüstungsgeländer aus Stahlblech**
Brüstungsgeländer wie zuvor beschrieben:

Geländerhöhe: 1,00m über OKFF

Brüstungsgeländer (OG / DG):
Die Ausführung erfolgt in Anlehnung die Konstruktion
"Treppenwange-Innenseite"
Das Brüstungsblech ist direkt an die Stahlstützen
mittels
Halterungsbleche anzuschließen, so dass nur die
Stahlstützen
belastet werden.
Die Geschossdecken dürfen nicht aus dem Brüstungsblech
belastet werden.
Das Brüstungsblech soll radial um die Stützen geführt
werden.
Erforderliche Zulagen für Biegungen sind
einzukalkulieren und
werden nicht gesondert vergütet.

Anmerkung:
Konstruktion ist konstruktiv gewählt. Die genaue
Ausführung
erfolgt nach Angabe des ausführenden Stahlbauers.

Grundieren für die nachträgliche Lackierung (F30)
durch den
Maler.

Aller erforderlichen Übergänge und deren Bearbeitungen,
Schweißarbeiten, Schleifarbeiten, Grundierungsarbeiten
(auch
örtlich!), Verbindungsmittel, Bleche, Konsolen,
Kleinteile,
Bohrungen etc. sind in die Preise einzukalkulieren.

Incl. Lieferung und Montage als fix und fertige
Leistung

Konstruktion:
Basisprofil für Ober- und Untergurt bestehend aus
Flachstahl 40 x 8mm, nach statischen Erfordernissen.

Zur Abdeckung der Stb.-Decke und Montage des
Geländers ist zusätzlich ein Stahlblech (250x12mm)
seitlich
anzubringen und mit dem Untergurt veschweißen.

Oberfläche:
Farbe nach Wahl AG, vorraussichtl. RAL 9004 schwarz,
matt
Korrosionschutzklasse: min C4 mittel

Montage:
erfolgt auf und seitlich auf vorhandene Stb.-Decke
mittels
geeigneter, zugelassener Verbindungsmittel. Auf
ausreichenden
Randabstand ist bei Montage zu achten!
Segmentierung der einzelnen Elemente gem der zu
erstellenden W+M-Planung. Verbindung der Elemente bsp.
untereinander durch unterseitige Verbindungsblecheam
Obergurt, Verbindnung mittels Senkkopfschrauben odgl.

Erforderliche Bohrungen/Kleinteile etc sind in die
Preise
einzukalkulieren. Incl. Lieferung und Montage als fix
und fertige
Leistung
Menge: 10,000 lfdm

### Titel 03 Regiearbeiten

*Hinweis*
Stundenlohnarbeiten, die eventuell anfallen, sind vor
Arbeitsbeginn anzuzeigen und innerhalb von drei
Arbeitstagen
bescheinigen zu lassen oder innerhalb einer Woche an
die
Bauleitung zu schicken.

Später vorgelegte Rapportzettel können nicht anerkannt
werden.

Meister, Vorarbeiter und Kundendienstmonteure werden
mit den
Stundensätzen für Facharbeiter vergütet. In den Sätzen
sind
Auslösung sowie sämtliche Zulagen enthalten.

Alle auf Nachweis auszuführenden Arbeiten werden bis
zur
Fertigstellung der Anlage zu diesen Preisen vergütet.
Material
wird zu den Angebots-Lieferpreisen vergütet !

**03.1 Stundenlohnarbeiten Facharbeiter/-in**
Stundenlohnarbeiten eines/-er Facharbeiters/-in, für
nicht
erfasste Leistungen, auf Anordnung des AG ausführen,
der
Verrechnungssatz für die jeweilige Arbeitskraft umfasst
sämtliche Aufwendungen wie Lohn- und Gehaltskosten,
Lohn-
und Gehaltsnebenkosten, Zuschläge, lohngebundene und
lohnabhängige Kosten, sonstige Sozialkosten,
Gemeinkosten,
Wagnis und Gewinn
Menge: 15,000 Std

**03.2 Fachhelfer/-in, sonst wie vor.**
Stundenlohnarbeiten durch Fachhelfer/-in, sonst wie
vor, auf
Anordnung des AG ausführen, der Verrechnungssatz für
die
jeweilige Arbeitskraft umfasst sämtliche Aufwendungen
wie
Lohn- und Gehaltskosten, Lohn- und Gehaltsnebenkosten,
Zuschläge, lohngebundene und lohnabhängige Kosten,
sonstige
Sozialkosten, Gemeinkosten, Wagnis und Gewinn
Menge: 15,000 Std

**03.3 Werk und Montageplanung**
Erstellung einer prüffähigen Werk- und Montageplanung
inkl.
statischen Nachweis mit Darstellung der erforderlichen
Montagepunkte im Detail sowie deren Verbindungsmittel.
Gilt für alle zuvor beschriebenen Positionen Geländer,
Handläufe, Stahlträger wie vor beschrieben.
Menge: 1,000 psch

USt %: 19,00
